# Leistungsbeschreibung (GAEB 90, DA81)
Währung: EUR

## Leistungsverzeichnis

### 15 Abschaltungen

*Hinweis*
-------------------------------------------------------
-------------------------------------------------------
----------------------- HINWEISE ----------------------
-------------------------------------------------------
-------------------------------------------------------
Bitte beachten Sie:
Eine Weitergabe des kompletten Verzeichnisses "LV-
Texte" oder einzelnen Ausschnitten ist gestattet,
sofern die Inhalte nicht geändert werden.

(c) 04/2008 firomatic

-------------------------------------------------------
-------------------------------------------------------
----------------------- HINWEISE ----------------------
-------------------------------------------------------
-------------------------------------------------------

**15.0001 Tandemabschaltung 24V DC**
Zum Anschluss an RWA- und Lüftungs-Zentralen
- für Schubspindel- oder Kettenmotoren, die paarweise
  ein  Dach-, Klapp- oder Kippfenster bewegen
- für Motorantriebe 24V DC in 2-Draht-Technik (+/-)

Funktionsprinzip:
- erkennt Störungen (Abriss, Überlast) der
  angeschlossenen Antriebe
- mit integrierter einstellbarer Lastabschaltung von
  0,5 - 2A pro Motor
- für Motore ohne eigene Lastabschaltung
- kaskadierbar für 2 bis 8 Motorantriebe

Betriebsspannung  : 24C DC - 37V DC
Stromaufnahme
pro Motor  : max. 2A
Abschaltung  : 0,5 A bis 2A pro Motor
  einstellbar über Poti
Nachlaufzeit
in Endstellung ZU  : 0 bis 6 Sekunden
  einstellbar über Poti
Schutzart  : IP54
Abmessungen  : 120 x 65 x 40mm ( H x B x T )

System: firomatic (802105)

**15.0002 Synchronsteuerung 24V DC**
Zum Anschluss an RWA- und Lüftungs-Zentralen
- für Schubspindel- oder Kettenmotoren, die paarweise
  ein  Dach-, Klapp- oder Kippfenster bewegen
- für Motorantriebe 24V DC in 2-Draht-Technik (+/-)
  mit integriertem Impulsgeber (3-Draht-Technik)

Funktionsprinzip:
- erkennt Störungen (Abriss, Überlast) der
  angeschlossenen Antriebe
- regelt durch Abfrage der eingehenden Impulse die
  Antriebe zum Gleichlauf
- mit integrierter einstellbarer Lastabschaltung von
  0,5 - 2A pro Motor
- für Motore ohne eigene Lastabschaltung
- kaskadierbar für 2 bis 8 Motorantriebe
- Nachlaufreversierung in Richtung ZU
- externer Lüftertaster anschließbar

Betriebsspannung  : 24C DC - 37V DC
Stromaufnahme
pro Motor  : max. 2A
Abschaltung  : 0,5 A bis 2A pro Motor
  einstellbar über Poti
Nachlaufzeit
in Endstellung ZU  : 0 bis 3 Sekunden
  einstellbar über Poti
Schutzart  : IP54
Abmessungen  : 160 x 80 x 55mm ( H x B x T )

System: firomatic (802085)

**15.0003 Hubbegrenzug 3A 24V DC**
Zum Anschluss an RWA- und Lüftungs-Zentralen
- für Schubspindel- oder Kettenmotoren
- für Motorantriebe 24V DC in 2-Draht-Technik (+/-)
- zur kontrollierten Hubweiteneinstellung bei
  begrenzten Öffnungsweiten

Funktionsprinzip:
-durch Anwenderprogrammierung vor Ort lernt die
  Steuerung die maximale und die begrenzte Hubweite
- im Lüftungsfall wird die gewünschte (programmierte)
  Öffnungsweite gefahren
- im Alarmfall wird über einen separaten Eingang der
  Motor in seine maximale  Öffnungsweite gefahren
- nur für Motore mit eigener Lastabschaltung

Betriebsspannung  : 10V DC - 35V DC gesiebt
Schaltstrom  : max. 3A
Richtungsänderung  : durch Umpolung der
  Versorgungsspannung
Alarmsignal  : nach Plus oder Minus
  schaltend (einstellbar)
Leistungsaufnahme  : ca. 7mA, 13mA beim Abschalten
Schutzart  : IP65
Gehäuse  : Auf-Putz Kunststoff grau
Abmessungen  : 80 x 80 x 45mm ( H x B x T )

System: firomatic (802106)

**15.0004 Lastabschaltung Extern 24V DC**
Zum Anschluss an RWA- und Lüftungs-Zentralen
- für Schubspindel- oder Kettenmotoren ohne eigene
  interne  Lastabschaltung
- für Motorantriebe 24V DC in 2-Draht-Technik (+/-)
- zum Einstellen der  Abschaltschwelle bei Blockade
  oder Erreichen  der Endstellungen

Funktionsprinzip:
- durch Einstellen des max. Ausgangsstroms in Richtung
  AUF wird der Antrieb bei Blockade oder Erreichen der
  Endstellungen stromlos geschaltet
- die Abschaltschwelle in Richtung ZU liegt fest
  bei ca. 0,7A
- nur für Motore ohne eigener Lastabschaltung

Betriebsspannung  : 24V DC
Schaltstrom für Motor
Richtung AUF  : 0,7A bis 2,0A
  einstellbar über Poti
Richtung ZU  : ca. 0,7A fest
Richtungsänderung  : durch Umpolung der
  Versorgungsspannung
Leitungsüberwachung  : intern über 2 Dioden über
  Jumper zuschaltbar
Schutzart  : IP65
Gehäuse  : Auf-Putz, Kunststoff grau
Abmessungen  : 80 x 80 x 45mm ( H x B x T )

System: firomatic (802013)

**15.0005 Schließfolgesteuerung 24V DC**
Zum Anschluss an RWA- und Lüftungs-Zentralen
- für Schubspindel- oder Kettenmotoren und
  Motorverriegelungen,  die gemeinsam ein Dach-, Klapp-
  oder Kippfenster bewegen und  verriegeln
- für Motorantriebe und Verriegelungen 24V DC in 2-
  Draht-Technik (+/-)

Funktionsprinzip:
- durch Ansteuerung in Richtung AUF wird zuerst die
  Verriegelung angesprochen
- Nach erfolgter Entriegelung schaltet die Steuerung
  auf die Motorantriebe um, und fährt die Fenster auf
- Bei Ansteuerung in Richtung ZU werden zuerst die
  Motorantriebe angesprochen
- Nach erfolgter Schließung schaltet die Steuerung auf
  die Verriegelung um und verriegelt das Fenster

Betriebsspannung  : 24V
Stromaufnahme  : max. 3 x 1A
Richtungsänderung  : durch Umpolung der
  Versorgungsspannung
Anschluss  : 3 x 2-adrig (+/-)
Motortypen  : Spindel- oder Kettenantriebe
  ohne eigene Lastabschaltung
  bzw. Endschalter 24V DC-Nenn
Abschaltströme  : 0,5A, 0,75A oder 1A
  einstellbar über Jumper
Stromversorgung  : 3-adrig +/- und
  Leitungsüberwachung
Schutzart  : IP54
Gehäuse  : Auf-Putz, Kunststoff grau
Abmessungen  : 80 x 120 x 55mm ( H x B x T )

System: firomatic (802093)

USt %: 19,00
